# TUMI-American Diner
Angebotsaufforderung (GAEB 90, DA83)
DV-Nummer: 325
Währung: EUR
Auftraggeber: studierendenWERK Berlin, Anstalt des öffentlichen Rechts, Ha

## Zusätzlicher Text
50-0200 Eingang + Caféteria
50-0512 Lose Möblierung Seite 1/4
50-0513 Lose Möblierung Seite 2/4
50-0514 Lose Möblierung Seite 3/4
50-0515 Lose Möblierung Seite 4/4

## Zusätzlicher Text
Allgemeine Vorbemerkungen

Inhalt der Bauaufgabe ist die Ausstattung der neu gebauten TUMI Mensa
mit niedrigen und hohen Sitzbänken, Tischen, Stühlen und Hockern. Der
Bereich befindet sich im EG des Neubaus Mathematik der TU Berlin.
Die Erschließung erfolgt ebenerdig über einen Windfang mit 2-flügeliger
Tür bzw. kann nach vorheriger Abstimmung auch über die vorgelagerte
Freifläche über die Terrassentüren (LB=1,20m) in den Speiseraum direkt
erfolgen.

Der Neubau verfügt über zahlreiche Sichtbeton- und Glasoberflächen.
Abgehängte Decken mit einem metallischem Lichtraster und Bodenflächen
aus Linoleum ergänzen die sachliche und technisch orientierte
Architektur.

Die Maßnahmen werden voraussichtlich in 2027 ausgeführt.

1.0.1 Gestaltungskonzept
Die Innenarchitektur belebt mit ihren Materialwechseln die sachliche
Architektur des Neubaus. Wandverkleidungen mit spiegelnden Oberflächen
kontrastieren zum Beton, genauso wie weiche Polsterbänke mit
abgerundeten Sockeln. Geflieste Wände mit farbigen Fugen setzen neben
den farbigen Polstern Farbakzente im Raum. Dezente, abgependelte
Beleuchtung schafft einen Horizont im großen Gastraum. Sitznischen und
blickdurchlässige Raumtrenner mit gerilltem Plexiglas greifen das Thema
"Diner" auf und geben die Möglichkeit für zurückgezogenes Sitzen.

Der Eingangsbereich erhält Wandverkleidungen aus Holz mit Spiegeldekor
und dient in Kombination mit der metallischen Rasterdecke als eine Art
Schleuse im "Airstream-Look".
Dunkel gebeizte Holzstühle mit verchromten Füßen und Tische mit
Chromkanten komplettieren das Bild. Die farbigen Polster mit
Pfeiffensteppung auf abgerundeten Sockeln in Edelstahloptik assoziieren
das Thema "Diner". Sitzhocker in verschiedenen grün Tönen gruppieren
sich um runde Bistrotische entlang der Festerfassade im Gastraum.
Tischoberflächen sind in weiß gehalten.
Die Speisenausgabe dient als farblicher Blickfang im Raum und erhält
eine weiß geflieste Rückwand im Schachbrettmuster aus matten und
glänzenden Fliesen mit farbigen Fugen. Dazu kontrastiert die
Edelstahloptik der Gastromöbel und ein Lichtobjekt aus Neonröhren.

Die Fußböden verfügen über eine Fußbodenheizung (Überdeckung 6cm).
Befestigungen am Boden sind nur nach vorheriger Rücksprache mit der
Haustechnik/ Bauleitung vor Ort möglich.

1.1 Kalkulation
Für eine sorgfältige Kalkulation können vom Bieter Ortsbesichtigungen zu
den regulären Baustellenzeiten vorgenommen werden.
Eine vorherige Anmeldung bei der örtlichen Bauleitung ist jedoch
zwingend erforderlich.

1.2 Baustellensituation/Anlieferung
Das Mensagebäude befindet sich in Berlin-Charlottenburg.

Adresse:
Fasanenstrasse 89-91
10623 Berlin-Charlottenburg

Werden durch die Bauarbeiten andere Bereiche in Mitleidenschaft
gezogen (z.B. Verschmutzung von Wegflächen, Durchbrüche durch Wände oder
Decken etc.), sind die Schäden auf Kosten des Auftragnehmers kurzfristig
zu beheben.

Bauarbeiten sind grundsätzlich von 7°° Uhr morgens bis 16°° Uhr
nachmittags möglich.
Wochenend- und Feiertagsarbeit kann vereinbart werden.

Zugangswege und Neben-Zugangswege zum Gebäude sind
jederzeit freizuhalten und zu sichern.

Ein WC für alle Gewerke steht in Absprache mit der Bauleitung zur
Verfügung.

Für nicht im Leistungsverzeichnis enthaltene Leistungen sind Zusatz-
bzw. Nachtragsangebote einzureichen.
Mengenmehrung als Abweichung vom Angebot sind dem Auftraggeber über den
Architekten vor Ausführung mitzuteilen und vom Auftraggeber freizugeben.
Die tatsächlichen Massen sind durch Aufmaß nachzuweisen.

In Anlehnung an die VOB müssen die Arbeiten nach Beauftragung innerhalb
von 12 Werktagen aufgenommen werden. Sollte diese Frist nicht
eingehalten werden, wird ein zweiter Termin gesetzt. Sollte dann die
Arbeit nicht aufgenommen worden sein ist das studierendenWERK
berechtigt, den Auftrag in diesem Teil in Anwendung der VOB/B § 8 Nr. 3
zu kündigen und ein anderes Unternehmen zu Lasten des AN zu beauftragen.

Materiallagerplätze und ggf. Standplätze Bauwagen und Container sind
mit dem Hausmeister und ggf. dem AG abzustimmen.

1.3 Materialien
Wenn nicht ausdrücklich erwähnt, sind Lieferung und Einbau aller
Materialien in den Einheitspreisen enthalten. Werden Lieferungen
bauseits vorgenommen, wird dies ausdrücklich erwähnt.

In die jeweiligen Einheitspreise sind alle, für eine fachgerechte
Ausführung der Arbeiten erforderlichen Maßnahmen und Hilfsmittel wie
Hebezeuge, Werkzeuge, Rüstungen, Reinigung etc. sowie sonstige
erforderlichen Nebenarbeiten einzukalkulieren, auch wenn in den
einzelnen Positionen nicht mehr besonders darauf hingewiesen wird.

Dies sind insbesondere:
Der sorgsame und vorsichtige Umgang mit Einrichtungsgegenständen bei
Bauteilen des Bestandes einschl. erforderlicher Schutzmaßnahmen.
Die vollständige Beseitigung, d.h. Abtransport und Entsorgung des
anfallenden Bauschutts/Verpackungsmaterials einschließlich
abschließender Reinigung.
Die Fertigung von Musterflächen gemäß VOB/C auf Anforderung des AG.

Fahr- und Wegegelder.

Die Unterhaltung der erbrachten Leistung bis zur Abnahme durch den
Auftraggeber ist Sache des Auftragnehmers und wird nicht gesondert
vergütet.

Es dürfen nur umweltfreundliche Baustoffe und Materialien verwendet
werden. Diese sind auf Verträglichkeit zu prüfen und abzustimmen. Das
gilt sowohl für die Produkte selbst als auch für deren Verarbeitung. Die
Umweltfreundlichkeit ist durch Prüfattest nachzuweisen. Der AN hat dafür
einzustehen, dass bei Durchführung der ihm übertragenen Arbeiten alle
umweltrechtlichen Vorschriften eingehalten werden.
Er ist verpflichtet, die von ihm eingesetzten Mitarbeiter über mögliche
Umweltbeeinträchtigungen aus deren Tätigkeit umfassend zu belehren.

Es darf nicht verwendet werden:
- asbesthaltige Baustoffe und Bauteile
- FCKW und HFCKW-haltige Dämmstoffe/ mit FCKW und HFCKW
aufgeschäumte Dämmstoffe (entspr. Nachweise sind zu erbringen).

Bauartzulassung und Prüfzeugnisse der jeweiligen Bauteile, Baustoffe und
Befestigungsmittel sind so rechtzeitig zu übergeben, dass bei
Nichtzustimmung durch den AG die Fertigstellung der Leistungen nicht
gefährdet wird.

Alle Materialien sind stets gegen Witterungseinflüsse zu schützen.
Verpackungs- und Abdeckungsmaterialien, z.B. Folien und Planen, sind
windsicher zu verwahren und nach Gebrauch sofort auf eigene Kosten des
AN zu entsorgen.

1.4 Qualitätsanforderungen
Es dürfen ausschließlich nur Bau- und Hilfsstoffe angeboten werden, die
den Gütebestimmungen der Gütegemeinschaften, den DIN-Normen und den
Vorschriften der Hersteller für den speziellen Anwendungsfall
entsprechen.

1.5 Baustrom, Bauwasser
Baustrom und Wasser werden vom AG kostenlos zur Verfügung gestellt.

1.6 Bauleitung
Die Arbeiten sind im Einvernehmen mit der örtlichen Bauleitung des
Auftraggebers durchzuführen. Der Bauleiter des AN ist verpflichtet, den
Arbeitsbeginn, Arbeitsunterbrechungen, sowie die Fertigstellung der
Arbeiten der Bauleitung des AG anzuzeigen.

2.0 Technische Vorbemerkungen

2.1 Ausführung

Für die sach- und fachgerechte Herstellung der in den
Ausschreibungsunterlagen geforderten Bauleistungen gelten - soweit
nichts anderes angegeben ist - alle EU-Vorschriften, alle
DIN-Vorschriften, die aktuellen DIN-Vornormen, soweit sie bereits
anerkannte und bewährte Regeln der Technik wiedergeben, die
anerkannten und bewährten Regeln der Technik, einschließlich der
Herstellervorschriften, alle einschlägigen Gewerbe- und
Brandschutzbestimmungen, alle öffentlich-rechtlichen Vorschriften zum
Umweltschutz und zur Arbeitssicherheit sowie die
Unfallverhütungsvorschriften, die VdI-, VdE- und
VdS-Bestimmungen, alle Vorschriften der Berufsgenossenschaft in der zum
Zeitpunkt der Angebotsabgabe geltenden Fassung, das Baurecht
Deutschlands sowie des Bundeslandes Berlin sowie Ergänzungen und
Auflagen der zuständigen Genehmigungsbehörden.

Alle Leistungen umfassen eine vollständige und funktionsfähige für den
Verwendungszweck fertige Leistung einschließlich der Lieferung der
dazugehörigen Baustoffe und Bauteile sowie Abladen und Vertragen auf
der Baustelle, wenn in der Leistungsbeschreibung nichts anderes
vorgeschrieben ist.

Sämtliche Änderungen zwischen Planung und Ausführung bedürfen der
Genehmigung des Auftraggebers und des Architekten beziehungsweise der
Bauleitung des AG. Die Änderungen sind unmittelbar nach Feststellung der
Notwendigkeit schriftlich bekanntzugeben.

Maßtoleranzen ergeben sich aus den jeweiligen Tabellen der
DIN-Normen 18 201 - 18 203. 1.
Alle Maße und Abmessungen, die in den Skizzen, Zeichnungen
oder der Leistungsbeschreibung genannt sind, sind Grundlage
für die Kalkulation und nicht Grundlage für die Ausführung. Alle
Maße sind am Bau eigenverantwortlich vom AN zu prüfen. Die
Maßangaben beziehen sich auf die Bestandspläne des AG.

Für das Gewerk des AN benötigte Höhenpunkte (m-Punkt sind
eigenverantwortlich anzulegen. Diese Leistung wird nicht
zusätzlich vergütet. Angelegte Höhenbezüge anderer Gewerke
dürfen nur nach Rücksprache mit der Bauleitung benutzt
werden.

2.2 Abrechnung
Stundenlohnarbeiten sind nur im geringen Umfang  und nach vorheriger
Abstimmung und Freigabe durch den Auftraggeber statthaft.

Die Abrechnung erfolgt kumulativ, um die Gesamtkosten verfolgen zu
können.
Zum Zeitpunkt der Rechnungsstellung ist das gemeinsam
geprüfte und vom AG unterzeichnete Aufmaß beizufügen.
Eine Rechnungsbearbeitung ohne geprüftes Aufmaß erfolgt grundsätzlich
nicht.

Die Abnahme und Prüfung des Aufmaßes der Einzelleistung sowie
Gegenzeichnung der Stunden-, Arbeits- bzw. Leistungsnachweise  erfolgt
durch den Hausmeister des jeweiligen Objektes oder den zuständigen
Projektleiter des Studierendenwerks Berlin. Das Aufmaß ist nach
Einzelpositionen in Kurztextfassung zu gliedern und muss die konkreten
Massenansätze enthalten, damit bei der späteren Rechnungsprüfung die
Positionszuordnung eindeutig möglich ist.

2.3 Organisation der Arbeiten

Alle erforderlichen Transporthilfen sind in die EP einzurechnen
und werden nicht gesondert vergütet.

Es ist prinzipiell nur lärm- und staubarm zu arbeiten. Die
Baustelle ist so zu sichern, dass Unbefugten der Zugang nicht
ermöglicht wird. Aufwendungen sind in die EP einzurechnen.

Generell und grundsätzlich sind Stemmarbeiten, sägen, fräsen,
bohren nach eigenem Ermessen an der Rohkonstruktion
untersagt.
Die einzelnen Positionen verstehen sich immer als fertige
Ausführung gemäß Herstellervorschriften sowie DIN
Anforderungen.
Bedenken sind vor Beginn der Arbeiten schriftlich vorzubringen.

2.4 Leitungen
Vor Beginn der Arbeiten hat sich der AN über den Verlauf diverser
Leitungen zu informieren. ( Datenkabel, Elt.Leitg., Antriebsleitg.,
Verdunkelungen etc.) Bei Behinderung ist rechtzeitig die Bauleitung zu
informieren und es hat eine Abstimmung zu den Schutzmaßnahmen zu
erfolgen.
Generell hat der AN nicht eigenmächtig eine Umverlegung oder Demontage
zu veranlassen.

2.5 Reinigung der Baustelle
Die Baustelle ist generell zum Feierabend zu reinigen. Bei
Verunreinigungen der angrenzenden Bereich ist unverzüglich, spätestens
jedoch zum Feierabend der Baustellenbereich und der Transportbereich
besenrein zu reinigen. Bei Transporten ist der Bodenbelag falls
erforderlich vor Verunreinigungen ausreichend zu schützen. Vorsorglich
wird darauf hingewiesen, dass der AG sich vorbehält, zu Lasten des AN,
nicht ausreichend beseitigte Verunreinigung nach Aufforderung und
ungenutzt verstrichener Frist durch Dritte reinigen zu lassen und die
Kosten mit den Werklohnforderungen des AN zu verrechnen.

2.6 Bauschutt/ Restmaterialien
Es ist generell verboten Bauschutt und Restmaterialien zwischen zu
lagern. Für entsprechende Schuttcontainer ist zu sorgen. Die
Schuttcontainer sind unbedingt mit einem Deckel zu sichern. Kosten für
die Baustelleneinrichtung sind in die EP einzurechnen.

Es gelten die allgemeinen Vertragsbedingungen für die
Ausführung von Bauleistungen ( ATV) gemäß VOB Teil B, DIN
1961 in neuster Fassung sowie die DIN 18299 "Allgemeine
Regelung für Bauarbeiten jeder Art". Weiterhin gelten die
allgemeinen technischen Vertragsbedingungen für
Bauleistungen (ATV) gemäß VOB Teil C; DIN 18365 sowie alle
weiteren einschlägigen DIN-Normen mit den dazu gehörigen
Beiblättern und Ergänzungen, jeweils in neuster Fassung, sowie
die Verarbeitungsvorschriften der Hersteller.

2.7 Produkte
Alle Positionen, in denen Fabrikatsangaben verlangt, werden,
sind durch den Bieter mit Angabe von Hersteller und Typ
auszufüllen.
Im Falle einer von der Richtqualität abweichenden
Fabrikatsangabe ist der Nachweis der Gleichwertigkeit nach
Aufforderung schriftlich zu erbringen.
Erfolgt keine Fabrikatsangabe, gilt das Leitfabrikat als angeboten.
Alle vom Auftragnehmer zu liefernden Materialien usw. sind auf
verlangen des Auftraggebers vor Baubeginn zu bemustern.
Mit Fertigstellung der Arbeiten sind dem AG folgende
Unterlagen je einmal in Papierform sowie in digitaler Form zu
übergeben:
- Auflistung und Produktdatenblätter der verwendeten
Materialien
- Wartungs- und Pflegehinweise der verwendeten Materialien

## Serienmöbel
Datum: 20.10.26

### Titel 01 Serienmöbel

#### Bereich 01.01 Serienmöbel

**01.01.1 Barhocker**
Barhocker mit Kufengestell und umlaufender Fußraste,
Sitzschale und Rücken aus Schichtholz gemäß
nachfolgender Beschreibung liefern:

Leitfabrikat: Kusch+Co by Nowy Styl "Cafe VII Hocker"
o.glw.

Maße:
Breite  51,5cm
Tiefe  50cm
Sitzhöhe  75cm
Höhe  870cm

Gestell:
-Füße aus pulverbeschichtetem Stahlrohr,
 Farbe: RAL 9006 Weißaluminium
-Kufen mit Gleitern für Hartböden

Sitzschale:
-Sitz und Rücken aus gebeiztem Buchenschichtholz
-Sitz mit ergonomischer Sitzmulde
-Farbe der Holzelemente: 2.0CC Walnut (zu bemustern)

Gleiter:
für harte Böden

angebotenes Fabrikat Barhocker:

.......................................................
Menge: 10,000 Stk

**01.01.2 Stapelstuhl**
ungepolsterter, stapelbarer Holzstuhl ohne Armlehnen

Besucherstuhl mit leicht ausgestelltem 4-Fußgestell
mit Sitzschale und Rücken aus Schichtholz gemäß
nachfolgender Beschreibung liefern:

Leitfabrikat: Kusch&CO by Nowy Styl "Cafe-VII 4L-ALU
WOOD-2.0CC GB" o.glw.

Maße:
Breite  50cm
Tiefe  54cm
Sitzhöhe  45cm
Gesamthöhe 84cm

Gestell:
-Füße aus pulverbeschichtetem Stahlrohr, Oberfläche: RAL
9006 Weißaluminium
-Füße mit Gleitern für Hartböden

Sitzschale:
-Sitz und Rücken aus gebeiztem Buchenschichtholz
-Sitz mit ergonomischer Sitzmulde
-alle Holzteile farbig gebeizt in 2.0CC Walnut (zu
bemustern)

Gleiter:
für harte Böden

angebotenes Fabrikat Stapelstuhl (zu bemustern):

.......................................................
Menge: 49,000 Stk

**01.01.3 Hocker rund, hell**
*** Bezugsbeschreibung
vollumpolsterter Hocker gemäß folgender Beschreibung
liefern:

Leitprodukt: Kusch&CO by Nowy Styl "Dotto Pouffe Round
(DI:420 H:420 F1:SX2102 PACK-ASM)" o.glw.

Maße:
Gesamthöhe 42 cm
Durchmesser 42 cm

Bezug:
Preisgruppe 3
Stoffgruppe: Silvertex
Stofffarbe: SX2102 (extended)

Polster:
Schnittschaum, flammhemmend

Gleiter:
Filzleiter für Hartböden

angebotenes Fabrikat Hocker:

.......................................................

angebotenes Fabrikat Bezug:

.......................................................
Menge: 17,000 Stk

**01.01.4 Hocker rund, dunkel**
*** wie Position 01.01.3
DOTTO POUFFE ROUND (DI:42 H:42 F1:SX3001 Pack-ASM)

Bezug:
Preisgruppe: 3
Stoffgruppe: Silvertex
Stofffarbe: SX3001
Menge: 11,000 Stk

**01.01.5 Tisch 80x80cm**
teilmontierten Tisch mit quadratischer Tischplatte
gemäß folgender Beschreibung liefern:

Leitprodukt: Kusch+Co by NowyStyl "San Siro Meeting
Table 4A SQ" (W800 D800 FSP CA/BI H737 BC-CR/POL GDF
EUTR ASM-P), o.glw.

Maße:
Breite  80cm
Tiefe  80cm
Plattenstärke  27mm
Tischoberkante  737mm
Tischunterkante  710mm

Gestell:
Säule: rund, vierarmig
Säulen: verchromtem Stahl
Fußvariante: Aluminium poliert
-Säulen Stahlrohr Duschmesser 45 x 2 mm, EN 10305-3 mit
Anschraubplatten verschweißt, matt verchromt
-Gestellhöhe/Unterfahrhöhe 71 cm

Platte:
-3-Schicht Feinspanplatte 27 mm
-FSP-HPL, Schichtstoff HPL nach Hauskollektion CA White
(weiß, zu bemustern)
-Plattengröße und -form: 80/80 cm, quadratisch mit
Anschraubplatten verschraubt

Umleimer:
-Kunsttoff 2mm, Farbe: chrom (zu bemustern)

Gleiter:
Kunststoff mit Filz

angebotenes Fabrikat Tisch:

.......................................................
Menge: 9,000 Stk

**01.01.6 Tisch 120x80cm**
teilmontierten Tisch mit rechteckiger Tischplatte gemäß
folgender Beschreibung liefern:

Leitprodukt: Kusch+Co by NowyStyl "San Siro Meeting
Table T-Leg RC1" (W1200 D800 FSP CA/BI BC-CR/POL GDF
EUTR ASM-P), o.glw.

Maße:
Breite  120cm
Tiefe  80cm
Plattenstärke  27mm
Tischoberkante  737mm
Tischunterkante  710mm

Gestell:
-mit Kreuzfuß-Ausleger aus Aluminium poliert
-Säulen verchromtes Stahlrohr  Durchmesser 45 x 2 mm,
EN 10305-3 mit Anschraubplatten verschweißt,
-Gestellhöhe/Unterfahrhöhe 71 cm

Platte:
-3-Schicht Feinspanplatte 27 mm
-FSP-HPL, Schichtstoff HPL nach Hauskollektion CA White
(weiß, zu bemustern)
-Plattengröße und -form: 120/80 cm, rechteckig mit
Anschraubplatten verschraubt

Umleimer:
-Kunsttoff 2mm, Farbe: chrom (zu bemustern)

Gleiter:
Kunststoff mit Filz

angebotenes Fabrikat Tisch:

.......................................................
Menge: 8,000 Stk

**01.01.7 Tisch 180x80cm**
teilmontierten Tisch mit rechteckiger Tischplatte gemäß
folgender Beschreibung liefern:

Leitprodukt: Kusch+Co by NowyStyl "San Siro Meeting
Table T-Leg RC1" (W1800 D800 FSP CA/BI BC-CR/POL GDF
EUTR ASM-P) o.glw.

Maße:
Breite  180cm
Tiefe  80cm
Plattenstärke  27mm
Tischoberkante  737mm
Tischunterkante  710mm

Gestell:
-T-Fuß, Fußvariante Aluminium poliert
-Säulen verchromtes Stahlrohr, Duschmesser 45 x 2 mm,
EN 10305-3 mit Anschraubplatten verschweißt,
-Gestellhöhe/Unterfahrhöhe 71 cm

Platte:
-3-Schicht Feinspanplatte 27 mm
-FSP-HPL, Schichtstoff HPL nach Hauskollektion CA White
(weiß, zu bemustern)
-Plattengröße und -form: 180/80 cm, rechteckig mit
Anschraubplatten verschraubt

Umleimer:
-Kunsttoff 2mm, Farbe: chrom

Gleiter:
Kunststoff mit Filz

angebotenes Fabrikat Tisch:

.......................................................
Menge: 4,000 Stk

**01.01.8 Tisch rund d=70cm**
teilmontierten Tisch mit runder Tischplatte gemäß
folgender Beschreibung liefern:

Leitprodukt: Kusch+Co by Nowy Styl  "San Siro Meeting
Table 4A RD", o.glw.

Maße:
Breite  70cm
Tiefe  70cm
Plattenstärke  27mm
Tischoberkante  737mm
Tischunterkante  710mm

Gestell:
-mit Kreuzfuß-Ausleger aus Aluminium poliert
-Säulen verchromtes Stahlrohr Duschmesser 45 x 2 mm, EN
10305-3 mit Anschraubplatten verschweißt,
-Gestellhöhe/Unterfahrhöhe 71 cm

Platte:
-3-Schicht Feinspanplatte 27 mm
-FSP-HPL, Schichtstoff HPL nach Hauskollektion CA White
(weiß, zu bemustern)
-Plattengröße und -form: rund 70cm mit Anschraubplatten
verschraubt

Umleimer:
-Kunsttoff 2mm, Farbe: chrom (zu bemustern)

Gleiter:
Kuststoff mit Filz

angebotenes Fabrikat Tisch:

.......................................................
Menge: 12,000 Stk

**01.01.9 Stehtisch 70x70cm**
teilmontierten Stehtisch mit rechteckiger Tischplatte
gemäß folgender Beschreibung liefern:

Leitprodukt: Kusch+Co by NowyStyl "San Siro Meeting
Table 4A SQ" (W700 D700 FSP CA/BI H1099 BC-CR/POL GDF
EUTR ASM-P), o.glw.

Maße:
Breite  70cm
Tiefe  70cm
Plattenstärke  27mm
Tischoberkante  1099mm
Tischunterkante  1072mm

Gestell:
-mit Kreuzfuß-Ausleger aus Aluminium poliert
-Säulen verchromtes Stahlrohr Duschmesser 45 x 2 mm, EN
10305-3 mit Anschraubplatten verschweißt,
-Gestellhöhe/Unterfahrhöhe 1072mm

Platte:
-3-Schicht Feinspanplatte 27 mm
-FSP-HPL, Schichtstoff HPL nach Hauskollektion CA White
(weiß, zu bemustern)
-Plattengröße und -form: 70/70 cm, rechteckig mit
Anschraubplatten verschraubt

Umleimer:
-Kunsttoff 2mm, Farbe: chrom (zu bemustern)

Gleiter:
Kunststoff mit Filz

angebotenes Fabrikat Tisch:

.......................................................
Menge: 5,000 Stk

**01.01.10 Bank L-förmig, L=835cm**
*** Bezugsbeschreibung
L-förmige Bankanlage im Eingangsbereich mit Banksitz
und Bankrücken in Vollpolster entsprechend der in den
technischen Vorbemerkungen beschriebenen
Ausführungsqualität und den beiliegenden Zeichnungen
herstellen und liefern

siehe Detailplanung
Plannummer 50-0500 Übersichtsplan
Plannummer 50-0512 Lose Möblierung-Seite 1I4
Plannummer 50-0513 Lose Möblierung-Seite 2I4
Leitfabrikat: Schnieder "Lilli 40878" Sonderanfertigung
mit Rundecke, o.glw.

Maße:
Bankhöhe:  100,0 cm
Sitzhöhe:  47,0 cm
Banktiefe:  66,0 cm
Sitztiefe:  46,0 cm

Mittelschenkel:  769 cm (Länge vor Ort zu prüfen)
Schenkel Rechts:  120 cm (Länge vor Ort zu prüfen)
Gesamte Banklänge: 835 cm (Länge vor Ort zu prüfen)
Sockelvorderkante 10cm zurückspringend
Sockelseitenkante  3cm eingerückt (ausgenommen im
Anschluss an bauseitige Wände/Tischlerkonstruktionen

Gestell/Unterkonstruktion:
Die Bank besteht aus einem nicht sichtbaren Holzzargen
Untergestell. Unterhalb des Polsters eine 16mm starke
FPY Platte mit HPL in Holzoptik belegt als sichtbarer
Sockel.
Leitprodukt: Duropal "R48042 NW Lumumba", o.glw. (zu
bemustern)

Sockelblende mit 68mm Lochbohrungen für
Doppelssteckdosen jeweils in den Vorderseiten der Bank
an den Stoßfugen der Einzelelemente (siehe Planung).

Fachgerechte Elektrifizierung, sowie Lieferung der
Dosen und Abdeckungen erfolgt bauseits.
Schalterprogramm vergleichbar zum Bestand, Farbe:
silber (zu bemustern)

Weiterhin eine unsichtbare Holz-Grundkonstruktion mit
reversibel aufgesetzten Polsterelementen. Das
Holzgestell besteht aus 40x40mm starken Stollen, in
einer Höhe von 190mm, die mit Zargen in gleichen
Dimensionen verdübelt und verleimt werden.
Bank zum Fußboden mit transparentem Silikon versiegelt.

Rechtsseitig befindet sich bauseits ein
Heizkreisverteiler, Polster werden in diesem Bereich
mittels Klett befestigt oder Banksockel wird in diesem
Bereich reversibel gefertigt

Sitzfläche und Rückenpolster:
Banksitz und Bankrücken sind separat aufgesetzte
Elemente, die reversibel auf der Gestellkonstruktion
der Bank befestigt werden. Sitz- und Rückenpolster
erhalten eine Grundkonstruktion aus hochwertiger 19mm
Spanplatte, E1 - Formaldehydfrei und 19mm Wisaplatten.
Die vertikalen Kanten an den Außenecken der Sitzflächen
sind stark gerundet (r=5cm).
Die einzelnen Grundelemente werden mit Schaumstoff in
unterschiedlichen Stärken belegt (Raumgewicht = 40
kg/m3). Die Rückenelemente sind mit einem keilförmigen
Schaumstoff und 20mm Kaltschaum aufgedoppelt. Die
Sitzelemente erhalten einen 80mm starken
Kaltschaumkern. Die Vorderkante der Sitzelemente ist
mit einer Abkantung von 190mm versehen, so dass sich
optisch eine Polsterhöhe von 265mm ergibt. Das
Sitzelement ist komplett mit Diolenwatte ummantelt. Die
Sitzelemente werden mit einem eingenähten Boden und
einer einfachen Kappnaht genäht. Die Rückenlehne ist
mit einer Neigung von 11° zur Sitzfläche hin gefertigt.
Sitz- und Rückenelemente sind in gleicher Breite
gefertigt. Breite der Elemente siehe Detailplanung.
Rückenpolster senkrecht gesteppt mit Pfeiffensteppung,
Die Befestigung der Polsterelemente erfolgt durch eine
unsichtbare Verschraubung mit dem Untergestell  der
Bank. Bei Bedarf können einzelne Elemente, ob Sitz-oder
Rückenelement, demontiert und ausgetauscht werden.

Bezug:
Textilleder: Spradling "Silvertex"
Farbe: Turquoise 122-3001

Angebotenes Fabrikat/Typ Bank:

.......................................................

Angebotenes Fabrikat/Typ Bezug:

.......................................................

Angebotenes Fabrikat/Typ HPL:

..................................................
Menge: 1,000 Stk

**01.01.11 Bank L-förmig, L=150cm**
*** wie Position 01.01.10
L-förmige Bankanlage im Gastraum mit Banksitz und
Bankrücken in Vollpolster entsprechend der in den
technischen Vorbemerkungen beschriebenen
Ausführungsqualität und den beiliegenden Zeichnungen
herstellen und liefern

siehe Detailplanung
Plannummer 50-0500 Übersichtsplan
Plannummer 50-0512 Lose Möblierung- Seite 1I4
Plannummer 50-0514 Lose Möblierung- Seite 3I4

Leitfabrikat: Schnieder "Lilli 40878",
Sonderanfertigung mit Rundecke o.glw.

Maße:
Bankhöhe:  100,0 cm
Sitzhöhe:  47,0 cm
Banktiefe:  66,0 cm
Sitztiefe:  46,0 cm

Schenkel Links:  150 cm
Schenkel Rechts:  150 cm

Sockelblende mit 68mm Lochbohrungen für Steckdosen im
Bereich der Stoßfugen der Einzelelemente (siehe
Planung).

Fachgerechte Elektrifizierung, sowie Lieferung der
Dosen und Abdeckungen erfolgt bauseits.
Schalterprogramm vergleichbar zum Bestand, Farbe:
silber (zu bemustern)

Angebotenes Fabrikat/Typ Bank:

.......................................................

Angebotenes Fabrikat/Typ Bezug:

.......................................................

Angebotenes Fabrikat/Typ HPL:

.......................................................
Menge: 8,000 Stk

**01.01.12 Bank gerade, L=180cm**
*** wie Position 01.01.10
gerade Bankanlage im Gastraum mit Banksitz und
Bankrücken in Vollpolster entsprechend der in den
technischen Vorbemerkungen beschriebenen
Ausführungsqualität und den beiliegenden Zeichnungen
herstellen und liefern

siehe Detailplanung
Plannummer 50-0500 Übersichtsplan
Plannummer 50-0512 Lose Möblierung- Seite 1I4
Plannummer 50-0514 Lose Möblierung- Seite 3I4

Leitfabrikat: Schnieder "Lilli 40878", o.glw.

Maße:
Bankhöhe:  100,0 cm
Sitzhöhe:  47,0 cm
Banktiefe:  66,0 cm
Sitztiefe:  46,0 cm

Banklänge:  180 cm
Gesamte Banklänge: 180 cm

Sockelblende mit 68mm Lochbohrungen für Steckdosen im
Bereich der Stoßfugen der Einzelelemente (siehe
Planung).

Fachgerechte Elektrifizierung, sowie Lieferung der
Dosen und Abdeckungen erfolgt bauseits.
Schalterprogramm vergleichbar zum Bestand, Farbe:
silber (zu bemustern)

Angebotenes Fabrikat/Typ Bank:

.......................................................

Angebotenes Fabrikat/Typ Bezug:

......................................................

Angebotenes Fabrikat/Typ HPL:

.......................................................
Menge: 4,000 Stk

**01.01.13 Bank gerade, L=308cm**
*** wie Position 01.01.10
gerade Bankanlage im Gastraum mit Banksitz und
Bankrücken in Vollpolster entsprechend der in den
technischen Vorbemerkungen beschriebenen
Ausführungsqualität und den beiliegenden Zeichnungen
herstellen und liefern

siehe Detailplanung
Plannummer 50-0500 Übersichtsplan
Plannummer 50-0512 Lose Möblierung- Seite 1I4
Plannummer 50-0514 Lose Möblierung- Seite 3I4

Leitfabrikat: Schnieder "Lilli 40878", o.glw.

Maße:
Bankhöhe:  100,0 cm
Sitzhöhe:  47,0 cm
Banktiefe:  66,0 cm
Sitztiefe:  46,0 cm

Banklänge:  308 cm
Gesamte Banklänge: 308 cm

Sockelblende mit 68mm Lochbohrungen für Steckdosen im
Bereich der Stoßfugen der Einzelelemente (siehe
Planung).

Fachgerechte Elektrifizierung, sowie Lieferung der
Dosen und Abdeckungen erfolgt bauseits.
Schalterprogramm vergleichbar zum Bestand, Farbe:
silber (zu bemustern)

Angebotenes Fabrikat/Typ Bank:

.......................................................

Angebotenes Fabrikat/Typ Bezug:

......................................................

Angebotenes Fabrikat/Typ HPL:

.......................................................
Menge: 1,000 Stk

**01.01.14 Rückenverkleidung, L=180cm**
Rückenverkleidung für eine der vorgenannten Bänke
entsprechend der in den technischen Vorbemerkungen
beschriebenen Ausführungsqualität und den beiliegenden
Zeichnungen herstellen und liefern

siehe Detailplanung
Plannummer 50-0500 Übersichtsplan
Plannummer 50-0512 Lose Möblierung- Seite 1I4
Plannummer 50-0514 Lose Möblierung- Seite 3I4

Leitfabrikat: Schnieder Rückenverkleidung 45103, o.glw.

Banklänge: 180cm

Material:
Kompaktstoffplatte, d=25mm, alle sichtbaren Flächen mit
HPL-Beschichtung, alle Kanten umlaufend mit
dekorgleichem ABS Umleimer,
Leitprodukt: HPL Pfleiderer "R48042 NW Lumumba", o.glw.
(zu bemustern)

Angebotenes Fabrikat/Typ Rückenverkleidung:

.......................................................

Angebotenes Fabrikat/Typ HPL:

.......................................................
Menge: 1,000 Stk

**01.01.15 Bank L-förmig, L=300cm**
*** wie Position 01.01.10
L-förmige Bankanlage im Gastraum mit Banksitz und
Bankrücken in Vollpolsterentsprechend der in den
technischen Vorbemerkungen beschriebenen
Ausführungsqualität und den beiliegenden Zeichnungen
herstellen und liefern

siehe Detailplanung
Plannummer 50-0500 Übersichtsplan
Plannummer 50-0512 Lose Möblierung- Seite 1I4
Plannummer 50-0514 Lose Möblierung- Seite 3I4

Leitfabrikat: Schnieder "Lilli 40878" Sonderanfertigung
mit Rundecke, o.glw.

Maße:
Bankhöhe:  100,0 cm
Sitzhöhe:  47,0 cm
Banktiefe:  66,0 cm
Sitztiefe:  46,0 cm

Schenkel links:  300cm
Schenkel rechts:  150cm
Gesamte Banklänge: 450cm

Sockelblende mit 68mm Lochbohrungen für Steckdosen im
Bereich der Vorder-und Stirnseite (siehe Planung).

Fachgerechte Elektrifizierung, sowie Lieferung der
Dosen und Abdeckungen erfolgt bauseits.
Schalterprogramm vergleichbar zum Bestand, Farbe:
silber (zu bemustern)

Angebotenes Fabrikat/Typ Bank:

.......................................................

Angebotenes Fabrikat/Typ Bezug:

..................................................

Angebotenes Fabrikat/Typ HPL:

..................................................
Menge: 1,000 Stk

**01.01.16 Hochbank L-förmig, L=745cm**
L-förmige Hochbank im Eingangsbereich mit Banksitz und
Bankrücken in Vollpolster entsprechend der in den
technischen Vorbemerkungen beschriebenen
Ausführungsqualität und den beiliegenden Zeichnungen
herstellen und liefern

siehe Detailplanung
Plannummer 50-0500 Übersichtsplan
Plannummer 50-0512 Lose Möblierung- Seite 1I4
Plannummer 50-0513 Lose Möblierung- Seite 2I4

Leitfabrikat: Schnieder "Lilli 41878",
Sonderanfertigung mit Rundecke o.glw.

Maße:
Bankhöhe:  133,0 cm
Sitzhöhe:  65,0 cm
Banktiefe:  66,0 cm
Sitztiefe:  46,0 cm

Schenkel Links:  650 cm (Länge vor Ort zu prüfen)
Schenkel Rechts:  125 cm (Länge vor Ort zu prüfen)
Gesamte Banklänge: 775m (Länge vor Ort zu prüfen)
Sockel Vorderkante 10cm eingerückt
Sockel Seitenkante  3cm eingerückt

Gestell/Unterkonstruktion:
Die Bank besteht aus einem nicht sichtbaren Holzzargen
Untergestell. Unterhalb des Polsters eine 16mm starke
FPY Platte mit HPL in Edelstahl belegt als sichtbarer
Sockel.
Leitprodukt: Duropal "R48042 NW Lumumba", o.glw. (zu
bemustern)

Sockelblende mit 68mm Lochbohrungen für
Doppelssteckdosen jeweils in den Vorderseiten der Bank
auf den Mittelachsen der Einzelelemente (siehe
Planung).

Fachgerechte Elektrifizierung, sowie Lieferung der
Dosen und Abdeckungen erfolgt bauseits.
Schalterprogramm vergleichbar zum Bestand, Farbe:
silber (zu bemustern)

Weiterhin eine unsichtbare Holz-Grundkonstruktion mit
reversibel aufgesetzten Polsterelementen. Das
Holzgestell besteht aus 40x40mm starken Stollen, die
mit Zargen in gleichen Dimensionen verdübelt und
verleimt werden.
Bank zum Fußboden mit transparentem Silikon versiegelt.

Rechtsseitig befindet sich bauseits ein
Heizkreisverteiler, Polster werden in diesem Bereich
mittels Klett befestigt oder Banksockel wird in diesem
Bereich reversibel gefertigt

Sitzfläche und Rückenpolster:
Banksitz und Bankrücken sind separat aufgesetzte
Elemente, die reversibel auf der Gestellkonstruktion
der Bank befestigt werden. Sitz- und Rückenpolster
erhalten eine Grundkonstruktion aus hochwertiger 19mm
Spanplatte, E1 - Formaldehydfrei und 19mm Wisaplatten.
Die vertikalen Kanten an den Außenecken der Sitzflächen
sind stark gerundet (r=5cm).
Die einzelnen Grundelemente werden mit Schaumstoff in
unterschiedlichen Stärken belegt (Raumgewicht = 40
kg/m3). Die Rückenelemente sind mit einem keilförmigen
Schaumstoff und 20mm Kaltschaum aufgedoppelt. Die
Sitzelemente erhalten einen 80mm starken
Kaltschaumkern. Die Vorderkante der Sitzelemente ist
mit einer Abkantung von 190mm versehen, so dass sich
optisch eine Polsterhöhe von 265mm ergibt. Das
Sitzelement ist komplett mit Diolenwatte ummantelt. Die
Sitzelemente werden mit einem eingenähten Boden und
einer einfachen Kappnaht genäht. Die Rückenlehne ist
mit einer Neigung von 11° zur Sitzfläche hin gefertigt.
Sitz- und Rückenelemente sind in gleicher Breite
gefertigt. Breite der Elemente siehe Detailplanung.
Die Befestigung der Polsterelemente erfolgt durch eine
unsichtbare Verschraubung mit dem Untergestell  der
Bank. Bei Bedarf können einzelne Elemente, ob Sitz-oder
Rückenelement, demontiert und ausgetauscht werden.

Bezug:
Kunstleder Spadling Silvertex
Farbe: "Turquoise 122-3001(zu bemustern)

Angebotenes Fabrikat/Typ Bank:

.......................................................

Angebotenes Fabrikat/Typ Bezug:

.......................................................

Angebotenes Fabrikat/Typ HPL:

.......................................................
Menge: 1,000 Stk

**01.01.17 Wandauflage Eingangsbereich Rundecke**
Wandauflage im Eingangsbereich hinter den Bankrücken
bis VK Bestandswand entsprechend der in den technischen
Vorbemerkungen beschriebenen Ausführungsqualität und
den beiliegenden Zeichnungen herstellen und liefern

siehe Detailplanung
Plannummer 50-0500 Übersichtsplan
Plannummer 50-0512 Lose Möblierung-Seite 1I4
Plannummer 50-0515 Lose Möblierung-Seite 4I4

Maße Wandauflage Ecke:
Länge:  66,0 cm
Tiefe:  84,0 cm
Stärke:  2,0 cm

Gestell/Unterkonstruktion:
Wandauflage segmentiert in möglichst große Einzellängen
mit Bezug zum Fugenraster der Wandverkleidungen,
Wandauflage im Bereich des Eckmöbels baugleich zu
Bankauflagen (siehe nachfolgende Position), jedoch mit
längerem Schenkel;
Wandauflagen flächenbündig zur OK Polsterbänke auf
Kanthölzern aufgelegt, Kanthölzer mit Wand im Bestand
und den Rückseiten der Sitzbänke verschraubt,
Auflagen aus 19mm Holzwerkstoff mit HPL Beschichtung
und Gegenzug, alle Stirnseiten mit farbgleichem ABS
Umleimer versehen (zu bemustern)

Material:
HPL Pfleiderer "R48042 NW Lumumba", o.glw.

Angebotenes Fabrikat/Typ HPL:

..................................................
Menge: 2,000 Stk

**01.01.18 Wandauflage Eingangsbereich geflieste Vorwand**
Wandauflage im Eingangsbereich hinter den Bankrücken
bis VK Bestandswand entsprechend der in den technischen
Vorbemerkungen beschriebenen Ausführungsqualität und
den beiliegenden Zeichnungen herstellen und liefern

siehe Detailplanung
Plannummer 50-0500 Übersichtsplan
Plannummer 50-0512 Lose Möblierung-Seite 1I4
Plannummer 50-0515 Lose Möblierung-Seite 4I4

Maße Wandauflage:
Länge:  765,0 cm
Tiefe:  180,0 cm
Stärke:  2,0 cm

Gestell/Unterkonstruktion:
Wandauflage segmentiert in möglichst große Einzellängen
mit Bezug zum Fugenraster der Wandverkleidungen,
Wandauflage im Bereich des Eckmöbels baugleich zu
Bankauflagen (siehe nachfolgende Position), jedoch mit
längerem Schenkel;
Wandauflagen flächenbündig zur OK Polsterbänke auf
Kanthölzern aufgelegt, Kanthölzer mit Wand im Bestand
und den Rückseiten der Sitzbänke verschraubt,
Auflagen aus 19mm Holzwerkstoff mit HPL Beschichtung
und Gegenzug, alle Stirnseiten mit farbgleichem ABS
Umleimer versehen (zu bemustern)

Material:
HPL Pfleiderer "R48042 NW Lumumba", o.glw.

Angebotenes Fabrikat/Typ HPL:

..................................................
Menge: 1,000 Stk

**01.01.19 Bankauflage Hauptraum**
Bankauflage im Hauptraum bei den sternförmigen
Sitzinseln bzw. im Eingangsbereich hinter dem runden
Eckelement der Hochbank entsprechend der in den
technischen Vorbemerkungen beschriebenen
Ausführungsqualität und den beiliegenden Zeichnungen
herstellen und liefern

siehe Detailplanung
Plannummer 50-0500 Übersichtsplan
Plannummer 50-0512 Lose Möblierung-Seite 1I4
Plannummer 50-0515 Lose Möblierung-Seite 4I4

Maße Bankauflage:
Länge:  66,0 cm
Tiefe:  66,0 cm
Stärke:  2,0 cm

Gestell/Unterkonstruktion:
Bankauflage bestehend aus einem Viertelsegment mit
Innenradius entsprechend der Biegung der Sitzelemente
mit Rundecke; im Hauptraum jeweil 4 spiegelsymmetrische
Segmente mittels Kanthölzern flächenbündig miteinander
verbunden und flächenbündig zur OK der Bankrücken auf
einer geeigneten Unterkonstruktion aufgelegt,
im Eingangsbereich Viertelkreissegment mittels Kantholz
an Rückseite der Sitzbank, UK Wandverkleidung und
Trennwand im nicht sichtbaren Bereich fixiert
Radien und Schenkellängen der Bankauflagen entsprechend
der produktionsspezifischen Maße der Eckpolsterbänke
mit Rundecke Fa. Schnieder Fabrikat "Lilly 40878"

Auflagen aus 19mm Holzwerkstoff mit HPL Beschichtung
und Gegenzug, alle Stirnseiten mit farbgleichem ABS
Umleimer versehen (zu bemustern)

Material:
HPL Pfleiderer "R48042 NW Lumumba", o.glw.

Angebotenes Fabrikat/Typ HPL:

..................................................
Menge: 10,000 Stk

**01.01.20 Lieferung und Montage**
Montage der zuvor genannten Polsterelemente und losen
Möbel vor Ort inkl. Anlieferung und Transport, inkl.
Mitnahme und fachgerechte Entsorgung der
Verpackungsmaterialien
Menge: 1,000 Stk

USt %: 19,00
